# Bidet mixer with pop-up waste 11/4”. Ref. 9065 ABS - Serie Eco de Ramón Soler

- Owner of the file: CONSTRUNARIO
- Format: FIEBDC-3/2012
- Program: Construnario Versión 3.51
- Date of prices: 19/03/2024
- Currency: EUR

**7003VA9065E4_RSO** u Bidet mixer with pop-up waste 11/4”. Ref. 9065 ABS - Serie Eco de Ramón Soler
Price: 10250
• Ceramic 1/2” frame • Flow rate at 3 bars: 12 l/min • Working pressure between 1-5 bars, recommended: 3 bars • Acoustic level at 3 bars: < 20 dB. • Chrome-plated brass: 15 microns thick of nickel, 0.3 microns of chrome. • Recommended temperature for the hot water: 55ºC. Maximum working temperature: 65ºC. Maximum: 1h at 90ºC. Código EAN: 8428506585272
