# Mélangeur bidet. Têtes à clapet. Croisillons laiton. Avec vidage ABS 11/4" ref: 9065 Hauteur 55mm. Sortie d'eau 85mm - Serie Eco de Ramón Soler

- Propriété du fichier: CONSTRUNARIO
- Format: FIEBDC-3/2012
- Logiciel: Construnario Versión 3.51
- Date des prix: 19/03/2024
- Devise: EUR

**7003VA9065E4_RSO** u Mélangeur bidet. Têtes à clapet. Croisillons laiton. Avec vidage ABS 11/4" ref: 9065 Hauteur 55mm. Sortie d'eau 85mm - Serie Eco de Ramón Soler
Prix: 104.60
• tête céramique 1/2"" • Débit à 3 bar: 12 l/min • Pression d’utilisation 1-5 bar, recommandée à 3 bar • Niveau sonore à 3 bar < 20 dB. • Chromé laiton : épaisseur du nickel : 15 microns, épaisseur du chrome : 0,3 microns. • Température de l’eau chaude recommandée : 55 ºC. Température maximale d’utilisation : 65 ºC. Maximum 1 h à 90 ºC. Código EAN: 8428506585272
