# Llave de paso 1/2 referencia 70071/2X1E4A de la serie Drako de Ramón Soler. Agua fría - Inversores, llaves de paso y válvulas de Ramón Soler

- Propiedad del archivo: CONSTRUNARIO
- Formato: FIEBDC-3/2012
- Programa: Construnario Versión 3.51
- Fecha de los precios: 19/03/2024
- Divisa: EUR

**700712X1E4A_RSO** u Llave de paso 1/2 referencia 70071/2X1E4A de la serie Drako de Ramón Soler. Agua fría - Inversores, llaves de paso y válvulas de Ramón Soler
Precio: 32.70
Llave de paso 1/2 referencia 70071/2X1E4A de la serie Drako de Ramón Soler. Agua fría Montura convencional 1/2 Conexiones: G1/2 Cromado latón: 15 micras de espesor de níquel, 0.3 micras de cromo. Nivel acústico a 3 bar: < 20 dB. Caudal a 3 bar: 30 l/min Llave de paso de 1/2 de agua fría, cromada de alta resistencia Diamond Finish Código EAN: 8428506534737
