# Llave de paso 3/4 , agua caliente, referencia 70073/4X1E4R de Ramón Soler - Inversores, llaves de paso y válvulas de Ramón Soler

- Propiedad del archivo: CONSTRUNARIO
- Formato: FIEBDC-3/2012
- Programa: Construnario Versión 3.51
- Fecha de los precios: 19/03/2024
- Divisa: EUR

**700734X1E4R_RSO** u Llave de paso 3/4 , agua caliente, referencia 70073/4X1E4R de Ramón Soler - Inversores, llaves de paso y válvulas de Ramón Soler
Precio: 54.10
• Montura convencional 3/4"" • Conexiones: G3/4"" • Cromado latón: 15 micras de espesor de níquel, 0.3 micras de cromo. • Nivel acústico a 3 bar: < 20 dB. • Caudal a 3 bar: 42 l/min Código EAN: 8428506533839
