# Cold water tap for washbasin - Inversores, llaves de paso y válvulas de Ramón Soler

- Propiedad del archivo: CONSTRUNARIO
- Formato: FIEBDC-3/2012
- Programa: Construnario Versión 3.51
- Fecha de los precios: 19/03/2024
- Divisa: EUR

**700734X1E4R_RSO** u Cold water tap for washbasin - Inversores, llaves de paso y válvulas de Ramón Soler
Precio: 5300
• Conventional 1/2"" frame • Connections: G3/4"" • Chrome-plated brass: 15 microns thick of nickel, 0.3 microns of chrome. • Acoustic level at 3 bars: < 20 dB. • Flow rate at 3 bars: 42 l/min Código EAN: 8428506533839
