# Robinet d’arrêt à souder. Tête 1/2" à clapet. Croisillon laiton. Eau chaude. - Serie Eco de Ramón Soler

- Propiedad del archivo: CONSTRUNARIO
- Formato: FIEBDC-3/2012
- Programa: Construnario Versión 3.51
- Fecha de los precios: 19/03/2024
- Divisa: EUR

**7007T15X1E4R_RSO** u Robinet d’arrêt à souder. Tête 1/2" à clapet. Croisillon laiton. Eau chaude. - Serie Eco de Ramón Soler
Precio: 32.70
• Chromé laiton : épaisseur du nickel : 15 microns, épaisseur du chrome : 0,3 microns. • Niveau sonore à 3 bar < 20 dB. • Débit à 3 bar: 30 l/min Código EAN: 8428506534010
