# Cold water tap for washbasin - Serie Eco de Ramón Soler

- Owner of the file: CONSTRUNARIO
- Format: FIEBDC-3/2012
- Program: Construnario Versión 3.51
- Date of prices: 19/03/2024
- Currency: EUR

**7007T18X1E4R_RSO** u Cold water tap for washbasin - Serie Eco de Ramón Soler
Price: 5300
• Chrome-plated brass: 15 microns thick of nickel, 0.3 microns of chrome. • Acoustic level at 3 bars: < 20 dB. • Flow rate at 3 bars: 30 l/min Código EAN: 8428506534461
