# Grifo para lavabo, referencia 7012X1E4A de la serie Eco de Ramón Soler. Agua fría, salida de agua 78mm - Serie Eco de Ramón Soler

- Propiedad del archivo: CONSTRUNARIO
- Formato: FIEBDC-3/2012
- Programa: Construnario Versión 3.51
- Fecha de los precios: 19/03/2024
- Divisa: EUR

**7012X1E4A_RSO** u Grifo para lavabo, referencia 7012X1E4A de la serie Eco de Ramón Soler. Agua fría, salida de agua 78mm - Serie Eco de Ramón Soler
Precio: 37.10
• Montura convencional 1/2"" • Cromado latón: 15 micras de espesor de níquel, 0.3 micras de cromo. • Nivel acústico a 3 bar: < 20 dB. • Temperatura recomendada de agua caliente 55°C. Temperatura máxima de uso 65°C. Máximo 1h a 90°C. Código EAN: 8428506535451
