# Robinet simple Lavabo 1/2”. Tête à clapet. Croisillon laiton. Hauteur sous bec 30 mm, saillie 78 mm - Serie Eco de Ramón Soler

- Propiedad del archivo: CONSTRUNARIO
- Formato: FIEBDC-3/2012
- Programa: Construnario Versión 3.51
- Fecha de los precios: 19/03/2024
- Divisa: EUR

**7012X1E4R_RSO** u Robinet simple Lavabo 1/2”. Tête à clapet. Croisillon laiton. Hauteur sous bec 30 mm, saillie 78 mm - Serie Eco de Ramón Soler
Precio: 37.10
• tête à clapet 1/2"" • Chromé laiton : épaisseur du nickel : 15 microns, épaisseur du chrome : 0,3 microns. • Niveau sonore à 3 bar < 20 dB. • Température de l’eau chaude recommandée : 55 ºC. Température maximale d’utilisation : 65 ºC. Maximum 1 h à 90 ºC. Código EAN: 8428506535543
