# Robinet évier avec bec orientable. Tête à clapet. Croisillon laiton. Eau froide. Hauteur 275mm. Sortie d'eau 145mm - Serie Eco de Ramón Soler

- Propriété du fichier: CONSTRUNARIO
- Format: FIEBDC-3/2012
- Logiciel: Construnario Versión 3.51
- Date des prix: 19/03/2024
- Devise: EUR

**7028X1CE08YE4A_RSO** u Robinet évier avec bec orientable. Tête à clapet. Croisillon laiton. Eau froide. Hauteur 275mm. Sortie d'eau 145mm - Serie Eco de Ramón Soler
Prix: 62.10
• tête à clapet 1/2"" • Chromé laiton : épaisseur du nickel : 15 microns, épaisseur du chrome : 0,3 microns. • Niveau sonore à 3 bar < 20 dB. • Température de l’eau chaude recommandée : 55 ºC. Température maximale d’utilisation : 65 ºC. Maximum 1 h à 90 ºC. Código EAN: 8428506616112
