# Pedal de suelo para un agua, referencia 7238 de la serie Solstop de Ramón Soler - Solestop de Ramón Soler

- Propiedad del archivo: CONSTRUNARIO
- Formato: FIEBDC-3/2012
- Programa: Construnario Versión 3.51
- Fecha de los precios: 19/03/2024
- Divisa: EUR

**7238_RSO** u Pedal de suelo para un agua, referencia 7238 de la serie Solstop de Ramón Soler - Solestop de Ramón Soler
Precio: 160.40
• Pedal mezclador de suelo de un agua. • Palanca de zamak y suela de goma • Presión de uso entre 1-5 bar, recomendada 3 bar. • Temperatura recomendada de agua caliente 55°C. Temperatura máxima de uso 65°C. Máximo 1h a 90°C. • Latón cromado: 15 micras de espesor de níquel, 0.3 micras de cromo. Código EAN: 8428506615221
