# Válvula mezcladora con válvula antiretorno, referencia 733 de la serie Solstop de Ramón Soler. Para 1 a 5 lavabos y 1 a 3 duchas - Solestop de Ramón Soler

- Propiedad del archivo: CONSTRUNARIO
- Formato: FIEBDC-3/2012
- Programa: Construnario Versión 3.51
- Fecha de los precios: 19/03/2024
- Divisa: EUR

**733_RSO** u Válvula mezcladora con válvula antiretorno, referencia 733 de la serie Solstop de Ramón Soler. Para 1 a 5 lavabos y 1 a 3 duchas - Solestop de Ramón Soler
Precio: 149.00
• Ajuste premezclador de temperatura entre 25 °C y 60 °C • Caudal a 3 bar: 30 l/min • Nivel acústico a 3 bar < 20 dB. • Presión de uso entre 1-5 bar, recomendada 3 bar. • Temperatura recomendada de agua caliente 55°C. Temperatura máxima de uso 65°C. Máximo 1h a 90°C. Código EAN: 8428506011573
