# Simple thermostatic tap anti-return valves. - Solestop de Ramón Soler

- Owner of the file: CONSTRUNARIO
- Format: FIEBDC-3/2012
- Program: Construnario Versión 3.51
- Date of prices: 19/03/2024
- Currency: EUR

**733_RSO** u Simple thermostatic tap anti-return valves. - Solestop de Ramón Soler
Price: 17310
• Pre-mixer temperature setting between 25 ° C and 60 ° C • Flow rate at 3 bars: 30 l/min • Acoustic level at 3 bars: < 20 dB. • Working pressure between 1-5 bars, recommended: 3 bars • Recommended temperature for the hot water: 55ºC. Maximum working temperature: 65ºC. Maximum: 1h at 90ºC. Código EAN: 8428506011573
