# Pré-mélangeur thermostatique avec clapets anti-retour 25°C y 60°C - Solestop de Ramón Soler

- Propiedad del archivo: CONSTRUNARIO
- Formato: FIEBDC-3/2012
- Programa: Construnario Versión 3.51
- Fecha de los precios: 19/03/2024
- Divisa: EUR

**733_RSO** u Pré-mélangeur thermostatique avec clapets anti-retour 25°C y 60°C - Solestop de Ramón Soler
Precio: 149.00
• Réglage prémélangeur de température entre 25ºC et 60ºC • Débit à 3 bar: 30 l/min • Niveau sonore à 3 bar < 20 dB. • Pression d’utilisation 1-5 bar, recommandée à 3 bar • Température de l’eau chaude recommandée : 55 ºC. Température maximale d’utilisation : 65 ºC. Maximum 1 h à 90 ºC. Código EAN: 8428506011573
