# Caño móvil lavabo, referencia 74302 de la serie Solstop de Ramón Soler. Caño de 140 mm de salida y 162 mm de alto - Solestop de Ramón Soler

- Propiedad del archivo: CONSTRUNARIO
- Formato: FIEBDC-3/2012
- Programa: Construnario Versión 3.51
- Fecha de los precios: 19/03/2024
- Divisa: EUR

**74302_RSO** u Caño móvil lavabo, referencia 74302 de la serie Solstop de Ramón Soler. Caño de 140 mm de salida y 162 mm de alto - Solestop de Ramón Soler
Precio: 83.70
Caño móvil lavabo, referencia 74302 de la serie Solstop de Ramón Soler. Caño de 140 mm de salida y 162 mm de alto Cromado latón: 15 micras de espesor de níquel, 0.3 micras de cromo. Cumple con los requisitos de resistencia mecánica, dimensiones y corrosión, según las exigencias de la Norma Europea EN 248 Temperatura recomendada de agua caliente 55°C. Temperatura máxima de uso 65°C. Máximo 1h a 90°C. Manguito con caño giratorio para pedal de suelo, cromado de alta resistencia Diamond Finish Código EAN: 8428506016752
