# Lavabo recto temporizado, referencia 745103 de la serie Solestop de Ramón Soler. Regulación de caudal - Solestop de Ramón Soler

- Propiedad del archivo: CONSTRUNARIO
- Formato: FIEBDC-3/2012
- Programa: Construnario Versión 3.51
- Fecha de los precios: 19/03/2024
- Divisa: EUR

**745103_RSO** u Lavabo recto temporizado, referencia 745103 de la serie Solestop de Ramón Soler. Regulación de caudal - Solestop de Ramón Soler
Precio: 63.10
Grifo de lavabo recto temporizado de un agua, de diseño minimalista, preparado para tratamiento antilegionela, regulación de caudal y de tiempo de apertura, cromado de alta resistencia Diamond Finish Código EAN: 8428506032486
