# Urinario visto temporizado, referencia 745303 de la serie Solestop de Ramón Soler. 1 agua - Solestop de Ramón Soler

- Propiedad del archivo: CONSTRUNARIO
- Formato: FIEBDC-3/2012
- Programa: Construnario Versión 3.51
- Fecha de los precios: 19/03/2024
- Divisa: EUR

**745303_RSO** u Urinario visto temporizado, referencia 745303 de la serie Solestop de Ramón Soler. 1 agua - Solestop de Ramón Soler
Precio: 42.70
Grifo para urinario temporizado de un agua, de diseño minimalista, preparado para tratamiento antilegionela, regulación de caudal y de tiempo de apertura, cromado de alta resistencia Diamond Finish Código EAN: 8428506032509
