# Lavabo inclinado temporizado 1 agua, referencia 745803 de la serie Solestop de Ramón Soler. Regulación de tiempo y caudal - Solestop de Ramón Soler

- Propiedad del archivo: CONSTRUNARIO
- Formato: FIEBDC-3/2012
- Programa: Construnario Versión 3.51
- Fecha de los precios: 19/03/2024
- Divisa: EUR

**745803_RSO** u Lavabo inclinado temporizado 1 agua, referencia 745803 de la serie Solestop de Ramón Soler. Regulación de tiempo y caudal - Solestop de Ramón Soler
Precio: 56.70
Grifo de lavabo inclinado temporizado de un agua, de diseño minimalista, preparado para tratamiento antilegionela, regulación de caudal y de tiempo de apertura, cromado de alta resistencia Diamond Finish Código EAN: 8428506032479
