# Tubo conexión a WC de Ø 32 mm, referencia 7466 de la serie Solstop de Ramón Soler - Solestop de Ramón Soler

- Propiedad del archivo: CONSTRUNARIO
- Formato: FIEBDC-3/2012
- Programa: Construnario Versión 3.51
- Fecha de los precios: 19/03/2024
- Divisa: EUR

**7466_RSO** u Tubo conexión a WC de Ø 32 mm, referencia 7466 de la serie Solstop de Ramón Soler - Solestop de Ramón Soler
Precio: 75.80
• Presión de uso entre 1-5 bar. Recomendada 3 bar. • Cromado latón: 15 micras de espesor de níquel, 0.3 micras de cromo. • Temperatura recomendada de agua caliente 55°C. Temperatura máxima de uso 65°C. Máximo 1h a 90°C. Código EAN: 8428506126222
