# WC connection tube of Ø 32 mm - Solestop de Ramón Soler

- Owner of the file: CONSTRUNARIO
- Format: FIEBDC-3/2012
- Program: Construnario Versión 3.51
- Date of prices: 19/03/2024
- Currency: EUR

**7466_RSO** u WC connection tube of Ø 32 mm - Solestop de Ramón Soler
Price: 7430
• Working pressure between 1-5 bars, recommended: 3 bars • Chrome-plated brass: 15 microns thick of nickel, 0.3 microns of chrome. • Recommended temperature for the hot water: 55ºC. Maximum working temperature: 65ºC. Maximum: 1h at 90ºC. Código EAN: 8428506126222
