# Lavabo de dos aguas temporizado, referencia 7490 de la serie Solstop de Ramón Soler. 13± 5 seg. y caudal 12 l/min. Y conexion de 3/8 - Solestop de Ramón Soler

- Propiedad del archivo: CONSTRUNARIO
- Formato: FIEBDC-3/2012
- Programa: Construnario Versión 3.51
- Fecha de los precios: 19/03/2024
- Divisa: EUR

**7490_RSO** u Lavabo de dos aguas temporizado, referencia 7490 de la serie Solstop de Ramón Soler. 13± 5 seg. y caudal 12 l/min. Y conexion de 3/8 - Solestop de Ramón Soler
Precio: 191.80
• Nivel acústico a 3 bar < 20 dB. • Cromado latón: 15 micras de espesor de níquel, 0,3 micras de cromo. • Presión de uso entre 1-5 bar, recomendada 3 bar. Resiste presiones estáticas = 10 bar y golpes de ariete de 25 bar. • Temperatura recomendada de agua caliente 55°C. Temperatura máxima de uso 65°C. Máximo 1h a 90°C. Código EAN: 8428506395956
