# Self-closing Wash basin Delay time 13± 5 seg. and flow rate 12 l/ min. and connection 3/8” - Solestop de Ramón Soler

- Owner of the file: CONSTRUNARIO
- Format: FIEBDC-3/2012
- Program: Construnario Versión 3.51
- Date of prices: 19/03/2024
- Currency: EUR

**7490_RSO** u Self-closing Wash basin Delay time 13± 5 seg. and flow rate 12 l/ min. and connection 3/8” - Solestop de Ramón Soler
Price: 18800
• Acoustic level at 3 bars: < 20 dB. • Chrome-plated brass: 15 microns thick of nickel, 0.3 microns of chrome. • Working pressure between 1-5 bars, recommended: 3 bars • Resists static pressures = 10 bars and water hammers of 25 bars. • Recommended temperature for the hot water: 55ºC. Maximum working temperature: 65ºC. Maximum: 1h at 90ºC. Código EAN: 8428506395956
