# Enlace para urinario de 1/2, referencia 755 de la serie Solstop de Ramón Soler. Altura 238 mm para 7453 - Solestop de Ramón Soler

- Propiedad del archivo: CONSTRUNARIO
- Formato: FIEBDC-3/2012
- Programa: Construnario Versión 3.51
- Fecha de los precios: 19/03/2024
- Divisa: EUR

**755_RSO** u Enlace para urinario de 1/2, referencia 755 de la serie Solstop de Ramón Soler. Altura 238 mm para 7453 - Solestop de Ramón Soler
Precio: 14.50
• Toma de agua rosca G 1/2” • Cromado: 15 micras de espesor de níquel, 0,3 micras de cromo • Cumple con los requisitos de resistencia a la corrosión realizados según las exigencias de la Norma Europea EN 248 Código EAN: 8428506007378
