# Urinal flushing 1/2” 238 mm y radius 7 mm for 7453 - Solestop de Ramón Soler

- Owner of the file: CONSTRUNARIO
- Format: FIEBDC-3/2012
- Program: Construnario Versión 3.51
- Date of prices: 19/03/2024
- Currency: EUR

**755_RSO** u Urinal flushing 1/2” 238 mm y radius 7 mm for 7453 - Solestop de Ramón Soler
Price: 1420
• Water intake thread G 1/2” • Chrome-plated brass: 15 microns thick of nickel, 0.3 microns of chrome. • Test carried out according to the requirements of corrosion resistance made according to the requirements of the European Norm EN 248 Código EAN: 8428506007378
