# Liaison pour urinoir avec connexion. Standard 1/2". Hauter 238 mm. Pour 7453 - Solestop de Ramón Soler

- Propriété du fichier: CONSTRUNARIO
- Format: FIEBDC-3/2012
- Logiciel: Construnario Versión 3.51
- Date des prix: 19/03/2024
- Devise: EUR

**755_RSO** u Liaison pour urinoir avec connexion. Standard 1/2". Hauter 238 mm. Pour 7453 - Solestop de Ramón Soler
Prix: 14.50
• Prise d'eau filtage G 1/2"" • Chromé laiton : épaisseur du nickel : 15 microns, épaisseur du chrome : 0,3 microns. • essais réalisés selon les exigences des résistences à la corrosion réalisés selon les exigences de la norme européenne EN 248 Código EAN: 8428506007378
