# Monomando empotrado WC magnet, referencia 756801S de la serie Atica de Ramón Soler. Doble cierre de seguridad, sin accesorios, - Serie Atica de Ramón Soler

- Propiedad del archivo: CONSTRUNARIO
- Formato: FIEBDC-3/2012
- Programa: Construnario Versión 3.51
- Fecha de los precios: 19/03/2024
- Divisa: EUR

**756801S_RSO** u Monomando empotrado WC magnet, referencia 756801S de la serie Atica de Ramón Soler. Doble cierre de seguridad, sin accesorios, - Serie Atica de Ramón Soler
Precio: 147.50
WC Magnet by Ramon Soler, monomando empotrado para higiene íntima sustituto del bidé, de agua fría y caliente con doble sistema de cierre automático con imán patentado cromado de alta resistencia Diamond Finish Código EAN: 8428506025730
