# Monomando empotrado de WC magnet, referenca 756801WC de la serie Atica de Ramón Soler. Doble cierre de seguridad y duchita - Serie Atica de Ramón Soler

- Propiedad del archivo: CONSTRUNARIO
- Formato: FIEBDC-3/2012
- Programa: Construnario Versión 3.51
- Fecha de los precios: 19/03/2024
- Divisa: EUR

**756801WC_RSO** u Monomando empotrado de WC magnet, referenca 756801WC de la serie Atica de Ramón Soler. Doble cierre de seguridad y duchita - Serie Atica de Ramón Soler
Precio: 168.40
Monomando empotrado de WC magnet, referenca 756801WC de la serie Atica de Ramón Soler. Doble cierre de seguridad y duchita Previene los escapes por presión estática en flexo y duchita. Evita siniestros por inundaciones. Evita recirculación del agua Montaje en dos cuerpos Garantía de 5 años en grifería y 2 años en complementos Código EAN: 8428506025747
