# Barre de douche Zenit 100% laiton 600 mm Ø 20 mm. Support coulissant (ABS) porte savon 9875 accessoires MO - Barras de ducha de Ramón Soler

- Propriété du fichier: CONSTRUNARIO
- Format: FIEBDC-3/2012
- Logiciel: Construnario Versión 3.51
- Date des prix: 19/03/2024
- Devise: EUR

**7750MO_RSO** u Barre de douche Zenit 100% laiton 600 mm Ø 20 mm. Support coulissant (ABS) porte savon 9875 accessoires MO - Barras de ducha de Ramón Soler
Prix: 182.40
• Chromé laiton : épaisseur du nickel : 15 microns, épaisseur du chrome : 0,3 microns. • essais réalisés selon les exigences des résistences à la corrosion réalisés selon les exigences de la norme européenne EN 257 Código EAN: 8428506565519
