# Barre de douche Zenit laiton 600 mm avec porte savon 9876 + accessoires T3 - Barras de ducha de Ramón Soler

- Propriété du fichier: CONSTRUNARIO
- Format: FIEBDC-3/2012
- Logiciel: Construnario Versión 3.51
- Date des prix: 19/03/2024
- Devise: EUR

**7750T3_RSO** u Barre de douche Zenit laiton 600 mm avec porte savon 9876 + accessoires T3 - Barras de ducha de Ramón Soler
Prix: 169.90
• Chromé laiton : épaisseur du nickel : 15 microns, épaisseur du chrome : 0,3 microns. • essais réalisés selon les exigences des résistences à la corrosion réalisés selon les exigences de la norme européenne EN 256 Código EAN: 8428506565427
