# Grifo electrónico un agua, referencia 8102 de la gama Soltrinoc de Ramón Soler. Con baterías de 1,5 V y conexión a la red eléctrica - Soltronic de Ramón Soler

- Propiedad del archivo: CONSTRUNARIO
- Formato: FIEBDC-3/2012
- Programa: Construnario Versión 3.51
- Fecha de los precios: 19/03/2024
- Divisa: EUR

**8102_RSO** u Grifo electrónico un agua, referencia 8102 de la gama Soltrinoc de Ramón Soler. Con baterías de 1,5 V y conexión a la red eléctrica - Soltronic de Ramón Soler
Precio: 321.90
• Energía mediante baterías 6V (4xAA pilas alcalinas de 1,5 V) o por conexión eléctrica 230V (50Hz) (Baterías no incluidas) • Cromado: 15 micras de espesor de níquel, 0.3 micras de cromo. • Sensor de proximidad por infrarrojo integrado • Presión de uso entre 1-5 bar, recomendada 3 bar. • Sensor de distancia: 20 cm (hasta el sensor) • Temperatura máxima recomendada 40º C • Sistema anti-legionela (descarga cada 24 h) Código EAN: 8428506313158
