# Grifo mural electrónico un agua, referencia 8115B de la gama Soltrinoc de Ramón Soler. Con baterías de 1,5 V o conexión a la red eléctrica - Soltronic de Ramón Soler

- Propiedad del archivo: CONSTRUNARIO
- Formato: FIEBDC-3/2012
- Programa: Construnario Versión 3.51
- Fecha de los precios: 19/03/2024
- Divisa: EUR

**8115B_RSO** u Grifo mural electrónico un agua, referencia 8115B de la gama Soltrinoc de Ramón Soler. Con baterías de 1,5 V o conexión a la red eléctrica - Soltronic de Ramón Soler
Precio: 473.10
• Energía: Baterías 6V (4xAA pilas alcalinas de 1,5 V) o conexión eléctrica 220/240V (50/60Hz) (Baterías no incluidas) • Consumo de energía: Para las baterías 6V < 0.5mw. Para la conexión eléctrica 220/240V < 2.5mw • Tiempo de detección < 0.6S • Presión de uso entre 1-5 bar, recomendada 3 bar. • Distancia de detección: 40 - 50 cm (Ajustable) • Temperatura: 10ºC - 45°C • Flujo: ±0.15 (l/s) • Paro automático después de 60 segundos • Sistema antilegionela(descarga automática cada 24h) • Cromado latón: 15 micras de espesor de níquel, 0.3 micras de cromo. Código EAN: 8428506014888
