# Célula electrónica para urinario empotrado, referencia 8115TB de la gama Soltrinoc de Ramón Soler. Con baterías de 1,5 V y conexión a la red eléctrica - Soltronic de Ramón Soler

- Propiedad del archivo: CONSTRUNARIO
- Formato: FIEBDC-3/2012
- Programa: Construnario Versión 3.51
- Fecha de los precios: 19/03/2024
- Divisa: EUR

**8115TB_RSO** u Célula electrónica para urinario empotrado, referencia 8115TB de la gama Soltrinoc de Ramón Soler. Con baterías de 1,5 V y conexión a la red eléctrica - Soltronic de Ramón Soler
Precio: 496.90
• Fluxor electrónico para urinario con sensor de infrarrojos. • Diseño empotrado en pared. • Energía: Baterías 6V (4xAA pilas alcalinas de 1,5 V) o conexión eléctrica 220/240V (50/60Hz) (Baterías no incluidas) • Consumo energético < 0.3mw. • Toma de agua rosca ½”G • Distancia de detención 75 - 80cm desde la placa base. • Presión de uso entre 1-5 bar, recomendada 3 bar. • Temperatura máxima: 10ºC - 45 ºC. • Tiempo de salida del agua: Primera acción 2-3 s. Segunda acción 8-10s • Caudal máx. de descarga hasta 20 l/min (a 3 bar) Volumen de descarga: 1ª acción 0.8 l. 2ª acción 3.0l • Tiempo de la segunda descarga: 6-8 s • Estrangulador para regular caudal hasta cerrar su paso. • Sistema antilegionela (descarga automática cada 24 h) • Cromado latón: 15 micras de espesor de níquel, 0.3 micras de cromo Código EAN: 8428506014895
