# Wall-mounted electronic flushometer for urinals powered by 1,5 V batteries (not included) and connection to power supply. - Soltronic de Ramón Soler

- Propiedad del archivo: CONSTRUNARIO
- Formato: FIEBDC-3/2012
- Programa: Construnario Versión 3.51
- Fecha de los precios: 19/03/2024
- Divisa: EUR

| Código | Ud | Descripción | Precio |
|---|---|---|---|
| 8115TB_RSO | u | Wall-mounted electronic flushometer for urinals powered by 1,5 V batteries (not included) and connection to power supply. - Soltronic de Ramón Soler | 48720 |
