# Lavabo électronique une eau (ou pré-mélangeur) - Soltronic de Ramón Soler

- Propiedad del archivo: CONSTRUNARIO
- Formato: FIEBDC-3/2012
- Programa: Construnario Versión 3.51
- Fecha de los precios: 19/03/2024
- Divisa: EUR

**8116TB_RSO** u Lavabo électronique une eau (ou pré-mélangeur) - Soltronic de Ramón Soler
Precio: 496.90
Alimentation électrique :transformateur 9V. Protection sanitaire : décharge automatique à 24h anti-legionelle Débit : limité à 6 l/min Température de l’eau : max. 65 ° C Pression de fonctionnement : 1-5 bar, recommandée à 3 bar Capteur à distance : 10 cm. Non réglable Código EAN: 8428506014918
