# Dispensador de jabón, referencia 8130B de la gama Soltrinoc de Ramón Soler - Soltronic de Ramón Soler

- Propiedad del archivo: CONSTRUNARIO
- Formato: FIEBDC-3/2012
- Programa: Construnario Versión 3.51
- Fecha de los precios: 19/03/2024
- Divisa: EUR

**8130B_RSO** u Dispensador de jabón, referencia 8130B de la gama Soltrinoc de Ramón Soler - Soltronic de Ramón Soler
Precio: 348.30
Instalación: Encimera Fuente de alimentación: Baterias 12 V Dosis de jabón predeterminada: 1,4 cc Viscosidad del jabón: 100-3800 cPs Código EAN: 8428506017629
