# Two handle washbasin mixer with swivel spout 170 mm. Black matte - Serie Adagio de Ramón Soler

- Propiedad del archivo: CONSTRUNARIO
- Formato: FIEBDC-3/2012
- Programa: Construnario Versión 3.51
- Fecha de los precios: 19/03/2024
- Divisa: EUR

**910101NM** u Two handle washbasin mixer with swivel spout 170 mm. Black matte - Serie Adagio de Ramón Soler
Precio: 36850
Two handle washbasin mixer with swivel spout 170 mm. Black matte Código EAN: 8428506061097
