# Two handle washbasin mixer with swivel spout 170 mm. Brushed gold - Serie Adagio de Ramón Soler

- Propiedad del archivo: CONSTRUNARIO
- Formato: FIEBDC-3/2012
- Programa: Construnario Versión 3.51
- Fecha de los precios: 19/03/2024
- Divisa: EUR

**910101OC** u Two handle washbasin mixer with swivel spout 170 mm. Brushed gold - Serie Adagio de Ramón Soler
Precio: 43000
Two handle washbasin mixer with swivel spout 170 mm. Brushed gold Código EAN: 8428506061264
