# Grifo de fregadero bimando con maneta en forma de aspa, referencia 910601 de la serie Adagio de Ramón Soler. Cromado - Serie Adagio de Ramón Soler

- Propiedad del archivo: CONSTRUNARIO
- Formato: FIEBDC-3/2012
- Programa: Construnario Versión 3.51
- Fecha de los precios: 19/03/2024
- Divisa: EUR

**910601** u Grifo de fregadero bimando con maneta en forma de aspa, referencia 910601 de la serie Adagio de Ramón Soler. Cromado - Serie Adagio de Ramón Soler
Precio: 334.60
Grifo de fregadero bimando con maneta en forma de aspa, caño 220mm y giratorio 360º, cromado de alta resistencia Diamond Finish con sistema anticorrosión patentado Código EAN: 8428506060953
