# Two handle washbasin mixer l size with swivel spout 190 mm. Black Matte - Serie Adagio de Ramón Soler

- Propiedad del archivo: CONSTRUNARIO
- Formato: FIEBDC-3/2012
- Programa: Construnario Versión 3.51
- Fecha de los precios: 19/03/2024
- Divisa: EUR

**911001NM** u Two handle washbasin mixer l size with swivel spout 190 mm. Black Matte - Serie Adagio de Ramón Soler
Precio: 57090
Two handle washbasin mixer l size with swivel spout 190 mm. Black Matte Código EAN: 8428506061110
