# Two handle washbasin mixer l size with swivel spout 190 mm. Chrome - Serie Adagio de Ramón Soler

- Propiedad del archivo: CONSTRUNARIO
- Formato: FIEBDC-3/2012
- Programa: Construnario Versión 3.51
- Fecha de los precios: 19/03/2024
- Divisa: EUR

| Código | Ud | Descripción | Precio |
|---|---|---|---|
| 911001_RSO | u | Two handle washbasin mixer l size with swivel spout 190 mm. Chrome - Serie Adagio de Ramón Soler | 38070 |
