# Grifo termostático de ducha con inversor integrado, referencia 911202SNM de la serie Adagio de Ramón Soler. Negro mate - Serie Adagio de Ramón Soler

- Propiedad del archivo: CONSTRUNARIO
- Formato: FIEBDC-3/2012
- Programa: Construnario Versión 3.51
- Fecha de los precios: 19/03/2024
- Divisa: EUR

**911202SNM** u Grifo termostático de ducha con inversor integrado, referencia 911202SNM de la serie Adagio de Ramón Soler. Negro mate - Serie Adagio de Ramón Soler
Precio: 454.20
Grifo termostático de ducha con inversor integrado y manetas en forma de aspa, sistemas termostop limitador de temperatura, negro mate de alta resistencia por su tratamiento electrostático sobre galvanizado Código EAN: 8428506061257
