# Grifo termostático de ducha con inversor integrado, referencia 911202SOC de la serie Adagio de Ramón Soler. Oro cepillado - Serie Adagio de Ramón Soler

- Propiedad del archivo: CONSTRUNARIO
- Formato: FIEBDC-3/2012
- Programa: Construnario Versión 3.51
- Fecha de los precios: 19/03/2024
- Divisa: EUR

**911202SOC** u Grifo termostático de ducha con inversor integrado, referencia 911202SOC de la serie Adagio de Ramón Soler. Oro cepillado - Serie Adagio de Ramón Soler
Precio: 529.90
Grifo termostático de ducha con inversor integrado y manetas en forma de aspa, sistemas termostop limitador de temperatura, oro cepillado de alta resistencia por su tratamiento PVD Código EAN: 8428506061424
