# Monomando de ducha empotrado 2 vías con placa metálica, referencia 911512S de la serie Adagio de Ramón Soler. Cromado - Serie Adagio de Ramón Soler

- Propiedad del archivo: CONSTRUNARIO
- Formato: FIEBDC-3/2012
- Programa: Construnario Versión 3.51
- Fecha de los precios: 19/03/2024
- Divisa: EUR

**911512S** u Monomando de ducha empotrado 2 vías con placa metálica, referencia 911512S de la serie Adagio de Ramón Soler. Cromado - Serie Adagio de Ramón Soler
Precio: 246.20
Grifo de ducha empotrado 2 vías con placa metálica extraplana y manetas en forma de aspa, de instalación sencilla y gran durabilidad por su cuerpo compacto, cromado Diamond Finish Código EAN: 8428506061073
