# Single lever concealed mixer 1 way with ultraslim metal plate. Chrome - Serie Adagio de Ramón Soler

- Propiedad del archivo: CONSTRUNARIO
- Formato: FIEBDC-3/2012
- Programa: Construnario Versión 3.51
- Fecha de los precios: 19/03/2024
- Divisa: EUR

**911801S** u Single lever concealed mixer 1 way with ultraslim metal plate. Chrome - Serie Adagio de Ramón Soler
Precio: 13290
Single lever concealed mixer 1 way with ultraslim metal plate. Chrome Código EAN: 8428506061066
