# Monomando de ducha empotrado 1 vía con placa metálica, referencia 911801SNM de la serie Adagio de Ramón Soler. Negro mate - Serie Adagio de Ramón Soler

- Propiedad del archivo: CONSTRUNARIO
- Formato: FIEBDC-3/2012
- Programa: Construnario Versión 3.51
- Fecha de los precios: 19/03/2024
- Divisa: EUR

**911801SNM** u Monomando de ducha empotrado 1 vía con placa metálica, referencia 911801SNM de la serie Adagio de Ramón Soler. Negro mate - Serie Adagio de Ramón Soler
Precio: 203.40
Grifo de ducha empotrado 1 vía con placa metálica extraplana, de instalación sencilla y gran durabilidad por su cuerpo compacto, negro mate de alta resistencia por su tratamiento electrostático sobre galvanizado Código EAN: 8428506061233
