# Concealed washbasin two handle mixer. Black matte - Serie Adagio de Ramón Soler

- Propiedad del archivo: CONSTRUNARIO
- Formato: FIEBDC-3/2012
- Programa: Construnario Versión 3.51
- Fecha de los precios: 19/03/2024
- Divisa: EUR

| Código | Ud | Descripción | Precio |
|---|---|---|---|
| 912001NM | u | Concealed washbasin two handle mixer. Black matte - Serie Adagio de Ramón Soler | 46070 |
