# Bimando de lavabo empotrado mural, referencia 912001OC de la serie Adagio de Ramón Soler. Oro cepillado - Serie Adagio de Ramón Soler

- Propiedad del archivo: CONSTRUNARIO
- Formato: FIEBDC-3/2012
- Programa: Construnario Versión 3.51
- Fecha de los precios: 19/03/2024
- Divisa: EUR

**912001OC** u Bimando de lavabo empotrado mural, referencia 912001OC de la serie Adagio de Ramón Soler. Oro cepillado - Serie Adagio de Ramón Soler
Precio: 548.10
Grifo de lavabo bimando empotrado mural con manetas en forma de aspa, oro cepillado de alta resistencia por su tratamiento PVD Código EAN: 8428506061301
