# Bimando de lavabo empotrado mural, referencia 912001 de la serie Adagio de Ramón Soler. Cromado - Serie Adagio de Ramón Soler

- Propiedad del archivo: CONSTRUNARIO
- Formato: FIEBDC-3/2012
- Programa: Construnario Versión 3.51
- Fecha de los precios: 19/03/2024
- Divisa: EUR

**912001_RSO** u Bimando de lavabo empotrado mural, referencia 912001 de la serie Adagio de Ramón Soler. Cromado - Serie Adagio de Ramón Soler
Precio: 313.20
Grifo de lavabo bimando empotrado mural con manetas en forma de aspa, cromado de alta resistencia Diamond Finish y sistema anticorrosión patentado Código EAN: 8428506060960
