# Concealed washbasin two handle mixer. Chrome - Serie Adagio de Ramón Soler

- Propiedad del archivo: CONSTRUNARIO
- Formato: FIEBDC-3/2012
- Programa: Construnario Versión 3.51
- Fecha de los precios: 19/03/2024
- Divisa: EUR

**912001_RSO** u Concealed washbasin two handle mixer. Chrome - Serie Adagio de Ramón Soler
Precio: 30710
Concealed washbasin two handle mixer. Código EAN: 8428506060960
