# Grifo termostático de ducha, referencia 913401DNM de la seria adagio de Ramón Soler. Negro mate - Serie Adagio de Ramón Soler

- Propiedad del archivo: CONSTRUNARIO
- Formato: FIEBDC-3/2012
- Programa: Construnario Versión 3.51
- Fecha de los precios: 19/03/2024
- Divisa: EUR

**913401DNM** u Grifo termostático de ducha, referencia 913401DNM de la seria adagio de Ramón Soler. Negro mate - Serie Adagio de Ramón Soler
Precio: 623.70
Conjunto grifo termostático de ducha, manetas en forma de aspa con inversor integrado, teleducha cilíndrica antical de diseño minimalista, flexo con extremo giratorio de 1,75m y soporte de pared metálico, negro mate de alta resistencia por su tratamiento electrostático sobre galvanizado Código EAN: 8428506063152
